# Ausschreibungstexte
Angebotsaufforderung (GAEB 90, DA83)
Währung: EUR

## als Sino (Oberlicht- / Seitenteil- / Obe
Datum: 22.02.21

**0110 als Sino (Oberlicht- / Seitenteil- / Oberlicht-Seitenteil) für Ständerwerk**
BOS Ausschreibungstext

Bitte ergänzen Sie den Text entsprechend Ihren
Wünschen.

Beachten Sie bitte folgende Flyer:
-"Technische Informationen zu den Ausschreibungstexten"
-"Anforderungen zu Zargen im Objekt"
  (Schallschutz, Brandschutz, Barrierefreiheit etc.)
Weitere Hinweise:
-"Kompendium"
Alles auf der BOS Website unter dem Menü:
Tools & Downloads.

Elementzarge für Ständerwerk,
nach folgenden technischen Daten:

Anzahl: ___ Stück

Elementzarge:
[  ] Oberlichtzarge
[  ] Seitenteilzarge (genaue Ausführung angeben)
[  ] Oberlicht- und Seitenteilzarge
  (genaue Ausführung angeben)

Profil, Fabrikat BOS:
osd/KEsd (für stumpf einschlagendes Türblatt
  und Einfachfalz)

Wandart: Ständerwerk

Ausführung: 1-teilig
[ ] 1-flügelig
[ ] 2-flügelig

Material:
[ ] grundiert,
  feuerverzinktes Feinblech nach DIN EN 10143
[ ] Edelstahl V2A (1.4301), Sichtflächen Korn 240
  geschliffen und gebürstet:
     [ ] Premium Qualität
     [ ] roh (Sichtflächen unbehandelt für
  bauseitige Weiterbearbeitung)
     [ ] Sichtflächen grundiert
     [ ] ___

Blechstärke:
[ ] 2,0 mm (Standard)
[ ] 1,5 mm (Edelstahl)

Abmessungen (B x H):
theoretische Rohbaumaße: ___ x ___ mm
Falzmaße: ___ x ___ mm
Maulweite: ___ mm
Gesamttiefe Zarge: ___ mm

Spiegel vorne/hinten:
[ ] 4  /  4  mm
[ ] ___ / ___ mm

Falzaufschlag:
[ ] 15  mm (Standard)
[ ] 17  mm (Schweiz)
[ ] ___ mm

Falztiefe Holztürblatt:
[ ] 46,5 mm, Schließebene:
    [ ] 17 mm (Standard für stumpfes Türblatt)
[ ] ___ mm, Schließebene ___ mm

Falztiefe Glastürblatt:
[ ] 46,5 mm, Schließebene:
    [ ] 20,5 mm (Standard für 8 mm Glastürblatt)
[ ] 46,5 mm, Schließebene:
    [ ] 18,5 mm (Standard für 10 mm Glastürblatt)
[ ] ___ mm, Schließebene ___ mm

Verglasung:
Glasstärke (vorgerichtet):
[ ] 6  mm
[ ] ___ mm
Glasleisten:
[ ] Alu-Glasleiste (Standard):
    [ ] GL 45 (Standard)
    [ ] GL 90
[ ] MBB-Stahlglasleiste,
  einzeln (waagerechte Leisten gehen durch)
[ ] Rohrglasleiste:
    [ ] einzeln
  (Standard, waagerechte Leisten gehen durch):
        [ ] bündig mit Spiegel
    [ ] als Rahmen verschweißt:
        [ ] bündig mit Spiegel
[ ] ___

Drückerhöhe:
[ ] 1050 mm
[ ] 1018 mm (Schweiz)
[ ] 850  mm
[ ] ___  mm

Fallen- / Riegelstanzung oder Edelstahlschließblech
wählen:
[ ] Fallen- und Riegelstanzung (Standard):
    [ ] mit Schließlochverstärkung
    [ ] mit Fallenverstellung

[ ] nur Fallenstanzung:
    [ ] mit Fallenverstellung

[ ] Edelstahlschließblech:
    [ ] Protect (stumpf)
    [ ] Protect,
  vorgerichtet für ein Magnetschloss (stumpf)
    [ ] Protect mit Fallenverstellung (stumpf)
    [ ] Protect & Clean (stumpf)
    [ ] Protect & Clean mit Fallenverstellung (stumpf)

Meterrissmarkierung: eingestanzt

Bodeneinstand:
[ ] 0  mm
[ ] 30  mm
[ ] ___ mm

Dichtung:
[ ] PVC-Hohlkammerdichtung (Standard):
    [ ] überhöhte Ausführung:
        [ ] + 2 mm
        [ ] + 4 mm
        [ ] + 7 mm
    [ ] Flachbett-Ausführung (- 3 mm)
[ ] TPE-Hohlkammerdichtung
[ ] TPE-Lippendichtung
[ ] APTK-Lippendichtung (Rauch-, Brand-, Schallschutz)

Anker:
Aussteifungsprofil (3-seitig)

Bandaufnahmen: ___ Stück
[ ] DIN rechts
[ ] DIN links
[ ] Holztürblatt,
  mit verdeckt liegendem Band (Standard):
    [ ] für Simonswerk Tectus TE541-3D FVZ (Standard)
    [ ] ___
[ ] Holztürblatt, weitere Optionen
  (Bandrolle sichtbar):
    [ ] für Basys 1529/120/56
    [ ] für Basys 1529/160/56
    [ ] für Basys 2029/120/56
    [ ] für Basys 2029/160/56
    [ ] für Simonswerk VN 2927/160 Compact Planum
    [ ] Lappenband,
  vorgerichtet für 102x76x3 mm (England)
    [ ] für BSW 060-7/100
    [ ] ___
[ ] Glastürblatt (Bandrolle sichtbar):
    [ ] für BSW 060-61/100
    [ ] ___

Weiteres Zubehör: Vorrichtung für:
[ ] Bandseitensicherung
[ ] Kabelübergang
[ ] Magnetkontakt
[ ] Mehrfachverriegelung
[ ] Riegelschaltkontakt
[ ] Sperrelement
[ ] Türschließer:
    [ ] ITS
    [ ] ___
[ ] Türspaltsicherung
[ ] Holzblende:
    [ ] Standard-Auflagelasche
    [ ] lange Auflagelaschen (Gewicht ab 25 kg)
[ ] Glasblende:
  Glasstärke (vorgerichtet):
    [ ] 6  mm
    [ ] ___ mm
  Glasleisten (3-seitig umlaufend):
    [ ] Alu-Glasleiste (Standard)
        [ ] GL 45 (Standard)
        [ ] GL 90
    [ ] MBB-Stahlglasleiste,
  einzeln (waagerechte Leisten gehen durch)
    [ ] Rohrglasleiste:
        [ ] einzeln
  (Standard, waagerechte Leisten gehen
durch):
        [ ] bündig mit Spiegel
        [ ] als Rahmen verschweißt:
        [ ] bündig mit Spiegel
[ ] ___

Sonstiges / weitere Angaben:
[ ] Transportschiene zum Abknicken
  (Standard bei gepulverten Zargen)
[ ] Potentialausgleich (Erdung)
[ ] vorgerichtet für Küffner-Raumspartür
  (nur für stumpf einschlagendes Türblatt)
[ ] ___

Hinweise:
- 1-teilige Ständerwerkszargen werden im Zuge der
  Wanderstellung montiert.
- Montage nur durch ausreichend qualifiziertes
  Fachpersonal!
- Sonderkämpfer nach Absprache mit BOS.

Pulverbeschichtung:
- Bei Pulverbeschichtung, insbesondere bei
  Metalliclacken, können Farbtonabweichungen zu
  anderen, im gleichen Farbton lackierten Bauteilen,
  aufgrund unterschiedlicher Untergründe, nicht
  ausgeschlossen werden. Eine Reklamation kann hieraus
  nicht abgeleitet werden.
- Eine Pulverbeschichtung für 1-teilige Zargen ist
  nicht zu empfehlen (Beschädigungen vor Ort).
  Auf Wunsch ist folgende Auswahl möglich:
  [ ] Pulverbeschichtung, RAL ___
      [ ] seidenglänzend (Standard)
      [ ] matt
      [ ] Feinstruktur
      [ ] DB (auf Anfrage)
      [ ] NCS (auf Anfrage)

Empfehlung:
Flächenbündige Sockelleisten verwenden, sonst kann
gegebenenfalls das Türblatt beim Öffnen über 90°
an die Sockelleiste schlagen (insbesondere bei
verdeckt liegenden Bändern).

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 02.02.2021
Menge: 0,000

USt %: 19,00
