# Ausschreibungstexte
Angebotsaufforderung (GAEB 90, DA83)
Währung: EUR

## EasyFix by BOS Standardvariante
Datum: 26.02.20

**0220 EasyFix by BOS Standardvariante**
BOS Ausschreibungstext

Bitte ergänzen Sie den Text entsprechend Ihren
Wünschen.

Beachten Sie bitte folgende Flyer:
-"Technische Informationen zu den Ausschreibungstexten"
-"Anforderungen zu Zargen im Objekt"
  (Schallschutz, Brandschutz, Barrierefreiheit etc.)
Weitere Hinweise:
-"Kompendium"
Alles auf der BOS Website unter dem Menü:
Tools & Downloads.

2-schalige EasyFix by BOS (Stahlfutterzarge)
Standardvariante, mit Verstellbereich, wandumfassend,
nach folgenden technischen Daten:

Anzahl: ___ Stück

Profil, Fabrikat BOS: wjAud EasyFix
  (gefälzt einschlagendes
  Türblatt und Einfachfalz)

Ausführung: 2-schalig, 1-flügelig

Material: grundiert, feuerverzinktes Feinblech
  nach DIN EN 10143

Blechstärke: 1,5 mm

Abmessungen (B x H):
Rohbaumaße: ___ x ___ mm
Falzmaße: ___ x ___ mm
Maulweite: ___ mm
Gesamttiefe Zarge: ___ mm
(Verstellbereich von -5 mm bis +15 mm)

Spiegel vorne/hinten: 55 / 55 mm

Putzwinkel vorne/hinten: 17 / 17 mm

Falzaufschlag: 15 mm

Falztiefe: 28,5 mm
Schließebene:
4,5 mm (Standard für gefälztes Holztürblatt)
4,5 mm (Standard für 8 mm Glastürblatt)

Fälzung: Einfachfalz

Drückerhöhe: 1050 mm

Schließlochstanzung: Fallen- / Riegelstanzung

Meterrissmarkierung: eingestanzt

Bodeneinstand: 0 mm

Dichtung: PVC-Hohlkammerdichtung

Anker: Klemmanker

Bandaufnahmen: 2 Stück V8618S (schaumdicht)je Seite
  (DIN rechts/links vorgerichtet)

Hinweise:
- Montage nur durch ausreichend qualifiziertes
  Fachpersonal!
- Bei 2-schaligen Zargen empfehlen wir im Bereich der
  Bandaufnahmen eine punktuelle Verschäumung.
- Türblattgewicht max. 50 kg

Empfehlungen:
- Eventuell auftretende Fugen zwischen Wand und Zarge
  mit Acryl abdichten.

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 26.02.2020
Menge: 0,000

USt %: 19,00
