# Ausschreibungstexte
Angebotsaufforderung (GAEB 90, DA83)
Währung: EUR

## als SolidFix by BOS als Oberlichtzarge
Datum: 22.02.21

**0120 als SolidFix by BOS als Oberlichtzarge**
BOS Ausschreibungstext

Bitte ergänzen Sie den Text entsprechend Ihren
Wünschen.

Beachten Sie bitte folgende Flyer:
-"Technische Informationen zu den Ausschreibungstexten"
-"Anforderungen zu Zargen im Objekt"
  (Schallschutz, Brandschutz, Barrierefreiheit etc.)
Weitere Hinweise:
-"Kompendium"
Alles auf der BOS Website unter dem Menü:
Tools & Downloads.

3-schalige Elementzarge SolidFix by BOS
mit Verstellbereich, wandumfassend,
nach folgenden technischen Daten:

Anzahl: ___ Stück

Elementzarge:
[ ] Oberlichtzarge
[ ] Seitenteilzarge (genaue Ausführung beachten)
[ ] Oberlicht- und Seitenteilzarge
  (genaue Ausführung beachten)

Profil, Fabrikat BOS:
[ ] 15ZwjAud/KEud SolidFix
  (gefälzt einschlagendes Türblatt und Einfachfalz)
[ ] 15ZwjAsd/KEsd SolidFix
  (stumpf einschlagendes Türblatt und Einfachfalz)

Ausführung: 3-schalig
[ ] 1-flügelig
[ ] 2-flügelig

Material:
[ ] grundiert,
  feuerverzinktes Feinblech nach DIN EN 10143
[ ] Pulverbeschichtung, RAL ___
    [ ] seidenglänzend (Standard)
    [ ] matt
    [ ] Feinstruktur
    [ ] DB  (auf Anfrage)
    [ ] NCS  (auf Anfrage)
[ ] Edelstahl
  (Sichtflächen Korn 240 geschliffen und gebürstet):
    [ ] V2A (1.4301):
    [ ] V4A (1.4571):
        [ ] Premium Qualität
        [ ] Top P Qualität
        [ ] roh (Sichtflächen unbehandelt für
  bauseitige Weiterbearbeitung)
        [ ] Sichtflächen grundiert
        [ ] ___

Blechstärke:
[ ] 1,5 mm

Abmessungen (B x H):
Rohbaumaße: ___ x ___ mm
Falzmaße: ___ x ___ mm
Maulweite: ___ mm
Gesamttiefe Zarge: ___ mm
(Verstellbereich von -5 mm bis +15 mm)

Spiegel vorne/hinten:
[ ] 55  /  55 mm
[ ] ___ / ___ mm

Putzwinkel vorne/hinten:
[ ] 17  /  17 mm (Standard)
[ ] ___ / ___ mm

Falzaufschlag:
[ ] 15  mm (Standard)
[ ] ___ mm

Falztiefe Holztürblatt:
[ ] 28,5 mm, Schließebene:
    [ ] 4,5 mm (Standard für gefälztes Türblatt)
[ ] 46,5 mm, Schließebene:
    [ ] 17  mm (Standard für stumpfes Türblatt)
[ ] 49,5 mm, Schließebene:
    [ ] 17  mm (für stumpfes Türblatt 43 mm)
[ ] ___ mm, Schließebene ___ mm

Falztiefe Glastürblatt:
[ ] 28,5 mm, Schließebene:
    [ ] 4,5 mm (Standard für 8  mm Glastürblatt)
[ ] 30,5 mm, Schließebene:
    [ ] 4,5 mm (Standard für 10 mm Glastürblatt)
[ ] ___ mm, Schließebene ___ mm

Fälzung Türblatt:
[ ] Doppelfalz:
    [ ] 2. Falztiefe: 25  mm
    [ ] 2. Falztiefe: ___ mm

Verglasung:
Glasstärke (vorgerichtet):
[ ] 6  mm
[ ] ___ mm
Glasleisten:
[ ] Alu-Glasleiste (Standard):
    [ ] GL 45 (Standard)
    [ ] GL 90
[ ] MBB-Stahlglasleiste,
  einzeln (waagerechte Leisten gehen durch)
[ ] Rohrglasleiste:
    [ ] einzeln
  (Standard, waagerechte Leisten gehen durch):
        [ ] bündig mit Spiegel
    [ ] als Rahmen verschweißt:
        [ ] bündig mit Spiegel
[ ] ___

Drückerhöhe:
[ ] 1050 mm
[ ] 1018 mm (Schweiz)
[ ] 850  mm
[ ] ___  mm

Fallen- / Riegelstanzung oder Edelstahlschließblech
wählen:
[ ] Fallen- und Riegelstanzung (Standard):
    [ ] mit Schließlochverstärkung
    [ ] mit Fallenverstellung

[ ] nur Fallenstanzung:
    [ ] mit Fallenverstellung

[ ] Edelstahlschließblech:
    [ ] Protect (stumpf und gefälzt)
    [ ] Protect,
  vorgerichtet für ein Magnetschloss (stumpf)
    [ ] Protect mit Fallenverstellung
  (stumpf und gefälzt)
    [ ] Protect & Clean (stumpf und gefälzt)
    [ ] Protect & Clean mit Fallenverstellung (stumpf)

Meterrissmarkierung: eingestanzt

Bodeneinstand: 0 mm

Dichtung:
[ ] PVC-Hohlkammerdichtung (Standard):
    [ ] überhöhte Ausführung:
        [ ] + 2 mm
        [ ] + 4 mm
        [ ] + 7 mm
    [ ] Flachbett-Ausführung (- 3 mm)
[ ] TPE-Hohlkammerdichtung
[ ] TPE-Lippendichtung
[ ] APTK-Lippendichtung (Rauch-, Brand-, Schallschutz)

Anker: Nivellieranker und Klemmanker

Bandaufnahmen: ___ Stück
[ ] DIN rechts
[ ] DIN links
    [ ] V8618
    [ ] V8618S (schaumdicht)
    [ ] BTV:
        [ ] BTV10200
        [ ] BTV10205 (V2A)
        [ ] BTV10210 (V4A)
[ ] BVX (3D):
        [ ] BVX11000
        [ ] BVX11500 (mit zusätzlicher Schweißlasche)
        [ ] BVX11005 (V2A)
        [ ] BVX11010 (V4A)
        [ ] ___

Weiteres Zubehör: Vorrichtung für:
[ ] elektrischer Türöffner
  (Spiegelbreite beachten, siehe auch Hinweise)
[ ] Kabelübergang
[ ] Magnetkontakt
[ ] Mehrfachverriegelung
[ ] Riegelschaltkontakt
[ ] Türschließer:
    [ ] OTS (Spiegelbreite beachten)
    [ ] ITS
    [ ] ___
[ ] Holzblende:
    [ ] Standard-Auflagelasche
    [ ] lange Auflagelaschen (Gewicht ab 25 kg)
[ ] Glasblende:
  Glasstärke (vorgerichtet):
    [ ] 6  mm
    [ ] ___ mm
  Glasleisten (3-seitig umlaufend):
    [ ] Alu-Glasleiste (Standard)
        [ ] GL 45 (Standard)
        [ ] GL 90
    [ ] MBB-Stahlglasleiste,
  einzeln (waagerechte Leisten gehen durch)
    [ ] Rohrglasleiste:
        [ ] einzeln
  (Standard, waagerechte Leisten gehen
durch):
        [ ] bündig mit Spiegel
        [ ] als Rahmen verschweißt:
        [ ] bündig mit Spiegel
[ ] ___

Sonstiges / weitere Angaben:
[ ] Transportschiene zum Abknicken
  (Standard bei gepulverten Zargen)
[ ] vorgerichtet für Küffner-Raumspartür
  (nur für stumpf einschlagendes Türblatt)
[ ] Anti Dröhn-Einlage
[ ] ___

Hinweise:
- Montage nur durch ausreichend qualifiziertes
  Fachpersonal!
- Bei Verwendung von E-Öffnern siehe Flyer
  "Technische Informationen zu den
Ausschreibungstexten"
  Kapitel "Anbauteile"
- Bei 3-schaligen Zargen empfehlen wir im Bereich der
  Bandaufnahmen eine punktuelle Verschäumung.
- Bei Pulverbeschichtung, insbesondere bei
  Metalliclacken, können Farbtonabweichungen zu
  anderen, im gleichen Farbton lackierten Bauteilen,
  aufgrund unterschiedlicher Untergründe, nicht
  ausgeschlossen werden. Eine Reklamation kann hieraus
  nicht abgeleitet werden.

Empfehlungen:
- Für stark frequentierte Zargen, wie z.B. in
  Schulen oder Kliniken stumpfe Zargen wählen.
- Bei stumpf einschlagenden Türblättern
  3D-Bandaufnahmen und Edelstahlschließblech verwenden.
- Bei hohen Türgewichten oder starker Frequentierung
  3D-Bandaufnahmen verwenden.
- Eventuell auftretende Fugen zwischen Wand und Zarge
  mit Acryl abdichten.

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 02.02.2021
Menge: 0,000

USt %: 19,00
