# Ausschreibungstexte
Angebotsaufforderung (GAEB 90, DA83)
Währung: EUR

## Duplex
Datum: 19.07.19

**0210 Duplex**
BOS Ausschreibungstext

Bitte ergänzen Sie den Text entsprechend Ihren
Wünschen.

Beachten Sie bitte folgende Flyer:
-"Technische Informationen zu den Ausschreibungstexten"
-"Anforderungen zu Zargen im Objekt"
  (Schallschutz, Brandschutz, Barrierefreiheit etc.)
Weitere Hinweise:
-"Kompendium"
Alles auf der BOS Website unter dem Menü:
Tools & Downloads.

2-schalige Duplex-Zarge als Blockprofil für nahezu
Alle Wandarten, wandumfassend
nach folgenden technischen Daten:

Anzahl: ___ Stück

Profil, Fabrikat BOS:
[ ] Duplex
  (stumpf einschlagendes Türblatt und Einfachfalz)

Wandart:
[ ] Ständerwerk
[ ] Mauerwerk

Ausführung: 2-schalig, 1-flügelig

Material:
[ ] grundiert,
  feuerverzinktes Feinblech nach DIN EN 10143
[ ] Pulverbeschichtung, RAL ___
    [ ] seidenglänzend (Standard)
    [ ] matt
    [ ] Feinstruktur
    [ ] DB  (auf Anfrage)
    [ ] NCS  (auf Anfrage)

Blechstärke: 1,5 mm

Abmessungen:
Rohbaurichtmaßbreite (RRB):
[ ] bei Ständerwerk
  RRB=FMB + 34 mm:  ___ mm
[ ] bei Mauerwerk
  RRB=FMB + 48 mm:  ___ mm

Rohbaurichtmaßhöhe(RRH): ___ mm

Falzmaßbreite (FMB):
(jeweils für beide Türöffnungen)
[ ] 591 mm
[ ] 716 mm
[ ] 841 mm
[ ] 966 mm
[ ] ___ mm (nur auf Anfrage)

Falzmaßhöhe (FMH):
[ ] 1858 mm
[ ] 1983 mm
[ ] 2108 mm
[ ] 2233 mm
[ ] ___  mm (nur auf Anfrage)

Maulweiten MW: (Mindestmaß 100 mm)
[ ] alle gleich:  ___ mm
[ ] Maulweiten 1: ___ mm
  Maulweite  2: ___ mm

Gesamttiefen Zarge GT:
[ ] alle gleich:  ___ mm
[ ] Gesamttiefen 1: ___ mm
  Gesamttiefe  2: ___ mm

Spiegel vorne / hinten:
[ ] 45 / 60 / 22 mm
[ ] ___/ ___/ 22 mm (auf Anfrage,
  genaue Zeichnung beilegen)

Putzwinkel: 15 / 15 / 27 mm

Falzaufschlag: 15  mm

Falztiefen: für 40 mm Türblattstärke

Drückerhöhe:
[ ] 1050 mm
[ ] 1018 mm (Schweiz)
[ ] 850  mm
[ ] ___  mm

Edelstahlschließblech:
Protect, vorgerichtet für ein Magnetschloss (stumpf)
[ ] Fallen- und Riegelstanzung (Standard)
[ ] nur Fallenstanzung

Magnet-Einsteckschloss:
bauseits (Häfele 116 oder KFV 116)
Varianten: Buntbart ohne Wechsel (Riegel: 2-tourig)
  WC / Bad  Zelle  (Riegel: 1-tourig)
  Profilzylinder  (Riegel: 2-tourig)

Meterrissmarkierung: eingestanzt

Bodeneinstand: kein Bodeneinstand

Dichtung:
[ ] PVC-Hohlkammerdichtung (Standard)
[ ] TPE-Hohlkammerdichtung
[ ] TPE-Lippendichtung
[ ] APTK-Lippendichtung

Anker:
BOS-Nivellieranker, Flachstahlanker für Mittelstück

Bandaufnahmen
(siehe Position der Bandaufnahme in der Zarge)
2 Stück BVX11500 (3D)
[ ] DIN rechts
[ ] DIN links

Bänder: bauseits (Simonswerk VX7720/100)

Sonstiges / weitere Angaben:
[ ] Potentialausgleich (Erdung)
[ ] Anti Dröhn-Einlage

Hinweise:
- Montage nur durch ausreichend qualifiziertes
  Fachpersonal!
- Bei Bestellung genaue Zeichnung beilegen!
- Für die Türblatt-Montage, bzw. dem
  nachträglichen Einstellen der Unterkonstruktion
  ist der BOS Sonder-Innensechskant erforderlich,
  der auf Wunsch nachgeliefert werden kann
 (1 Werkzeug pro 10 Zargen).
- Bei 2-schaligen Zargen empfehlen wir im Bereich der
  Bandaufnahmen eine punktuelle Verschäumung.
- Bei Pulverbeschichtung, insbesondere bei
  Metalliclacken, können Farbtonabweichungen zu
  anderen, im gleichen Farbton lackierten Bauteilen,
  aufgrund unterschiedlicher Untergründe, nicht
  ausgeschlossen werden. Eine Reklamation kann hieraus
  nicht abgeleitet werden.

Empfehlungen:
- Bei Massivwänden die Maulweite der Zarge 3-5 mm
  größer wählen (Toleranzausgleich).
  Eventuell auftretende Fugen zwischen Wand und Zarge
  mit Acryl abdichten.

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 19.07.2019
Menge: 0,000

USt %: 19,00
