# deutsch
Angebotsaufforderung (GAEB 90, DA83)
Währung: EUR

## Leistungsverzeichnis
Datum: 05.06.24

**0030 LineaOutside-D für Ständerwerk**
BOS Ausschreibungstext

Bitte ergänzen Sie den Text entsprechend Ihren
Wünschen.

Beachten Sie bitte folgende Flyer:
-"Technische Informationen zu den Ausschreibungstexten"
-"Anforderungen zu Zargen im Objekt"
  (Schallschutz, Brandschutz, Barrierefreiheit etc.)
Weitere Hinweise:
-"Kompendium"
Alles auf der BOS Website unter dem Menü:
Tools & Downloads.

Dichtschließende Schiebetürzargen sind nur mit
manuellen Beschlägen möglich.

Einteilige, dichtschließende Schiebetürzarge für
vor der Wand laufende Schiebetüren (LineaOutside-D)
für Ständerwerk, wandumfassend
nach folgenden technischen Daten:

Anzahl: ___ Stück

Profil, Fabrikat BOS: SvdW-D (dichtschließend)

Wandart: Ständerwerk

Ausführung: 1-teilig
[ ] DIN rechts (rechts schließend)
[ ] DIN links  (links schließend)

Laufart: 1-flügelig

Material:
grundiert, feuerverzinktes Feinblech nach DIN EN 10143

Abmessungen (B x H):
theoretische Rohbaumaße: ___ x ___ mm
Lichte Durchgangsmaße Zarge
(LDB x LDH effektiv): ___ x ___ mm
Maulweite: ___ mm
Gesamttiefe Zarge: ___ mm

Blechstärke: 1,5 mm

Spiegel vorne: 40 mm
Spiegel hinten:
[ ] 30  mm
[ ] ___ mm

Putzwinkel vorne/hinten:
[ ] 14  /  15 mm
[ ] 14  / ___ mm

Schließlochstanzung:
[ ] ohne
[ ] für Zirkelriegel-/Hakenfallenschloss
  siehe Hinweise):
    [ ] Unterkante Stanzung (UKS) vorgestanzt:
  1050 und 850 mm
    [ ] Unterkante Stanzung (UKS) ausgestanzt: ___ mm

Meterrissmarkierung: eingestanzt

Bodeneinstand:
[ ] 0  mm
[ ] 30  mm
[ ] ___ mm

Dichtung: BOS-Dichtungssatz, Farbe schwarz

Anker:
[ ] Bügelanker
[ ] ___

Türblattstärke: 40  mm

Beschlag (nur manuell möglich, für Holztürblatt):
NOVA 150 BOS Holz (max. 150 kg)

Sonstiges / weitere Angaben:
[ ] Transportschiene zum Abknicken
  (Standard bei gepulverten Zargen)
[ ] Potentialausgleich (Erdung)
[ ] ___

Hinweise:
- 1-teilige Ständerwerkszargen werden im Zuge der
  Wanderstellung montiert.
- Montage nur durch ausreichend qualifiziertes
  Fachpersonal!
- Bei der Verwendung von Stoßgriffen verringert
  sich die lichte Durchgangsbreite des
  Schiebetürelements, da die Tür nicht komplett
  geöffnet werden kann (hervorstehender Griff).
- Lichtausschnitte im Türblatt dürfen im Gesamten
  nicht dicker sein als die Türblattstärke,
  z. B. keine hervorstehenden Glasleisten
  (Türblattgewicht beachten).
- Das Hakenfallenschloss wird von BOS nicht empfohlen.

Pulverbeschichtung:
- Bei Pulverbeschichtung, insbesondere bei
  Metalliclacken, können Farbtonabweichungen zu
  anderen, im gleichen Farbton lackierten Bauteilen,
  aufgrund unterschiedlicher Untergründe, nicht
  ausgeschlossen werden. Eine Reklamation kann hieraus
  nicht abgeleitet werden.
- Eine Pulverbeschichtung für 1-teilige Zargen ist
  nicht zu empfehlen (Beschädigungen vor Ort).
  Auf Wunsch ist folgende Auswahl möglich:
  [ ] Pulverbeschichtung, RAL ___
      [ ] seidenglänzend (Standard)
      [ ] matt
      [ ] Feinstruktur
      [ ] DB  (auf Anfrage)
      [ ] NCS (auf Anfrage)

Empfehlungen:
- DIN-Richtung gemäß DIN 107 beachten.
- Für weitere Optionen und Kombinationen setzen Sie
  sich bitte mit BOS in Verbindung.

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 04.06.2024
Menge: 0,000

USt %: 19,00
