# deutsch
Angebotsaufforderung (GAEB 90, DA83)
Währung: EUR

## Leistungsverzeichnis
Datum: 12.03.25

**0170 LineaSet One, vormontiert für Ständerwerk**
BOS Ausschreibungstext

Bitte ergänzen Sie den Text entsprechend Ihren
Wünschen.

Beachten Sie bitte folgende Flyer:
-"Technische Informationen zu den Ausschreibungstexten"
-"Anforderungen zu Zargen im Objekt"
  (Schallschutz, Brandschutz, Barrierefreiheit etc.)
Weitere Hinweise:
-"Kompendium"
Alles auf der BOS Website unter dem Menü:
Tools & Downloads.

Schiebetürzarge LineaSet One, vormontiert, rahmenlos
für in der Wand laufende Schiebetüren für Ständerwerk,
mit revisionierbarer Laufschiene
nach folgenden technischen Daten:

Anzahl: ___ Stück

Profil, Fabrikat BOS:
[ ] LineaSet One
[ ] LineaSet One-E (Automatik-Antrieb)

Wandart: Ständerwerk

Ausführung: (DIN rechts/links verwendbar)

Laufart:
[ ] 1-flügelig
[ ] 2-flügelig
  (Es müssen je 2 Elemente ausgeschrieben werden.)

Material: feuerverzinktes Feinblech nach DIN EN 10143,
  grundiert

Blechstärke: 1,5 mm

Durchgangsmaße Zarge:
LDB Zarge  : [ ] 561  mm
        [ ] 686  mm
        [ ] 811  mm
        [ ] 936  mm
        [ ] 1061 mm
LDH effektiv: [ ] 1985 mm (bei Verwendung
  der Gipskartonecken)
        [ ] 2110 mm (bei Verwendung
  der Gipskartonecken)
[ ] Gipskartonecken für die Leibung:
        [ ] für Wandstärke 125 mm
        [ ] für Wandstärke 150 mm
        [ ] PlankoFix
  für Wandstärke 150 mm
        [ ] 2  Stück
        [ ] ___ Stück

[ ] Bodenanker (Basis- oder Teleskopanker wählen):
     [ ] Basisanker
        [ ] 2  Stück
        [ ] ___ Stück
     [ ] Teleskopanker
        [ ] 1  Stück
        [ ] ___ Stück

Meterrissmarkierung: eingestanzt

Bodeneinstand:  kein Bodeneinstand

Türblattstärke: [ ] 40 mm Holz-Normtürblatt
  nach DIN 18101
        [ ] 8  mm Glastürblatt,
  inklusive Bürstendichtungen
  im seitlichen Einlaufkasten

[ ] Manueller Beschlag:
  [ ] NOVA 80  BOS Holz (max. 80 kg)
  [ ] NOVA 80  MX2  BOS Holz (max. 80 kg)
  [ ] NOVA 80  BOS Glas (max. 80 kg)
  [ ] NOVA 150  BOS Holz (max. 150 kg)
  [ ] NOVA 150  BOS Glas (max. 100 kg)

     [ ] Softslide Einzugsdämpfung, einseitig,
  ab Türblattbreite 610 mm
     [ ] Softslide Einzugsdämpfung, beidseitig,
  ab Türblattbreite 860 mm
     [ ] Softslide Einzugsdämpfung, einseitig,
  mit Push-to-close T-Master (Softmaster),
  ab Türblattbreite 735 mm
     [ ] Push-to-close T-Master (Softmaster),
  ab Türblattbreite 610 mm

Ausstattungen:
Manuelle Ausführung:
[ ] Synchron-Lauf-Ausführung (2-flügelig)
[ ] ___

[ ] NOVA 150 BOS ET3 (Tragkraft 80 kg)
  Türblattbreite max. 1500 mm
   [ ] Holz-Türblatt:
       [ ] NOVA 150 BOS Holz ET3  (1-flg.)
       [ ] NOVA 150 BOS Holz ET3 Synch (2-flg.)
   [ ] Glas-Türblatt:
       [ ] NOVA 150 BOS Glas ET3  (1-flg.)
       [ ] NOVA 150 BOS Glas ET3 Synch (2-flg.)

Ausstattungen:
Automatik-Ausführung:
NOVA 150 BOS ET3:
[ ] Standardtaster zur Steuerung
[ ] manueller Drucktaster Push Plate
[ ] Berührungsloser Taster CleanSwitch
[ ] Radarbewegungsmelder PrimeMotion B
[ ] Funkhandsender + Funkmodul

Hinweise:
- 1-teilige Ständerwerkszargen werden im Zuge der
  Wanderstellung montiert.
- Montage nur durch ausreichend qualifiziertes
  Fachpersonal!
- Die Gipskartonecken für die Leibung werden optional
  mitgeliefert (Wandstärke = 125 mm).
- Die Abdeckung des Einlaufkastens der Zarge erfüllt
  nicht die Anforderungen von nichttragenden inneren
  Trennwänden nach DIN 4103 und ist deshalb ungeeignet
  zur Aufhängung von Schränken und Ähnlichem.
- Bei der Verwendung von Stoßgriffen verringert
  sich die lichte Durchgangsbreite des
  Schiebetürelements, da die Tür nicht komplett
  geöffnet werden kann (hervorstehender Griff).
- Lichtausschnitte im Türblatt dürfen im Gesamten
  nicht dicker sein als die Türblattstärke,
  z. B. keine hervorstehenden Glasleisten
  (Türblattgewicht beachten).
- Beschläge für Automatik-Ausführungen können eine
  Risiko-Bewertung erfordern.

Empfehlungen:
- DIN-Richtung gemäß DIN 107 beachten.

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 12.03.2025
Menge: 0,000

USt %: 19,00
