# deutsch
Angebotsaufforderung (GAEB 90, DA83)
Währung: EUR

## Leistungsverzeichnis
Datum: 18.08.21

**0070 Leibungszarge Planar, Variante 1 (Oberlicht- / Seitenteil- / Oberlicht -Seitenteil) für Ständerwerk**
BOS Ausschreibungstext

Bitte ergänzen Sie den Text entsprechend Ihren
Wünschen.

Beachten Sie bitte folgende Flyer:
-"Technische Informationen zu den Ausschreibungstexten"
-"Anforderungen zu Zargen im Objekt"
  (Schallschutz, Brandschutz, Barrierefreiheit etc.)
Weitere Hinweise:
-"Kompendium"
Alles auf der BOS Website unter dem Menü:
Tools & Downloads.

Element Leibungszarge Planar für Ständerwerk,
Variante 1:
Tür schlägt in den Raum hinein auf (Standard),
bandseitig wandumfassend,
Zarge und Türblatt sind flurseitig wandbündig,
nach folgenden technischen Daten:

Anzahl: ___ Stück

Elementzarge:
[ ] Oberlichtzarge
[ ] Seitenteilzarge (genaue Ausführung angeben)
[ ] Oberlicht- und Seitenteilzarge
  (genaue Ausführung angeben)

Profil, Fabrikat BOS:
[ ] TUsd/KEsd
  (stumpf einschlagendes Türblatt und Einfachfalz)
[ ] TUud/KEud
  (gefälzt einschlagendes Türblatt und Einfachfalz)

Wandart: Ständerwerk

Ausführung: 1-teilig
[ ] 1-flügelig
[ ] 2-flügelig

Material:
[ ] grundiert,
  feuerverzinktes Feinblech nach DIN EN 10143
[ ] Edelstahl
  (Sichtflächen Korn 240 geschliffen und gebürstet):
    [ ] V2A (1.4301):
    [ ] V4A (1.4571):
        [ ] Premium Qualität
        [ ] Top P Qualität
        [ ] roh (Sichtflächen unbehandelt für
  bauseitige Weiterbearbeitung)
        [ ] Sichtflächen grundiert
        [ ] ___

Blechstärke:
[ ] 1,5 mm
[ ] 2,0 mm

Abmessungen (B x H):
theoretische Rohbaumaße: ___ x ___ mm
Falzmaße: ___ x ___ mm
Maulweite: ___ mm (2. Beplankung bündig mit Zarge)
Gesamttiefe Zarge: ___ mm

Spiegel vorne/hinten:
[ ] 30 / 60  mm
[ ] 30 / 30  mm (Mindestmaß)
[ ] ___/ ___ mm

Spiegel innen:
[ ] 45  mm (Mindestmaß mit Tectus-Band)
[ ] 40  mm (Mindestmaß)
[ ] ___ mm

Putzwinkel vorne:
[ ] 15  mm
[ ] ___ mm

Putzwinkel hinten:
[ ] 10  mm (Standard)
[ ] ___ mm

Falzaufschlag:
[ ] 15  mm (Standard)
[ ] 17  mm (Schweiz)
[ ] ___ mm

Fälzung der Zarge:
Türblattstärke:
[ ] 65  mm (Standard)
[ ] ___ mm

1. Falztiefe
[ ] 46,5 mm, Schließebene
    [ ] 17  mm (Standard für stumpfes Türblatt)
[ ] 28,5 mm, Schließebene
    [ ] 4,5 mm (Standard für gefälztes Türblatt)
[ ] ___  mm, Schließebene ___ mm

2. Falztiefe (Einfachfalz):
[ ] 23  mm, Türblattstärke:
    [ ] 65  mm (Standard)
[ ] ___ mm, Türblattstärke ___ mm

Verglasung:
Glasstärke (vorgerichtet):
[ ] 6  mm
[ ] ___ mm

Glasleisten:
[ ] Alu-Glasleiste (Standard):
    [ ] GL 45 (Standard)
    [ ] GL 90
[ ] MBB-Stahlglasleiste,
  einzeln (waagerechte Leisten gehen durch)
[ ] Rohrglasleiste:
    [ ] einzeln
  (Standard, waagerechte Leisten gehen durch):
        [ ] bündig mit Spiegel
    [ ] als Rahmen verschweißt:
        [ ] bündig mit Spiegel
[ ] ___

Drückerhöhe:
[ ] 1050 mm
[ ] 1018 mm (Schweiz)
[ ] 850  mm
[ ] ___  mm

Fallen- / Riegelstanzung oder Edelstahlschließblech
wählen:
[ ] Fallen- und Riegelstanzung (Standard):
    [ ] mit Schließlochverstärkung
    [ ] mit Fallenverstellung

[ ] nur Fallenstanzung:
    [ ] mit Fallenverstellung

[ ] Edelstahlschließblech:
    [ ] Protect (stumpf und gefälzt)
    [ ] Protect,
  vorgerichtet für ein Magnetschloss (stumpf)
    [ ] Protect mit Fallenverstellung
  (stumpf und gefälzt)
    [ ] Protect & Clean (stumpf und gefälzt)
    [ ] Protect & Clean mit Fallenverstellung (stumpf)

Meterrissmarkierung: eingestanzt

Bodeneinstand:
[ ] 0  mm
[ ] 30  mm
[ ] ___ mm

Dichtung:
[ ] PVC-Hohlkammerdichtung (Standard):
    [ ] überhöhte Ausführung:
        [ ] + 2 mm
        [ ] + 4 mm
        [ ] + 7 mm
    [ ] Flachbett-Ausführung (- 3 mm)
[ ] TPE-Hohlkammerdichtung
[ ] TPE-Lippendichtung
[ ] APTK-Lippendichtung (Rauch-, Brand-, Schallschutz)

Anker:
[ ] Sonder-Bügelanker
[ ] ___

Bandaufnahmen: ___ Stück
[ ] DIN rechts
[ ] DIN links
    [ ] V8618
    [ ] Anuba M10 (Schweiz)
    [ ] Lappenband,
  vorgerichtet für 102x76x3 mm (England)
    [ ] BVX (3D):
        [ ] BVX11000
        [ ] BVX11500 (mit zusätzlicher Schweißlasche)
        [ ] BVX11005 (V2A)
        [ ] BVX11010 (V4A)
        [ ] ___
    [ ] für verdeckt liegendes Band (3D):
        [ ] TECTUS (Spiegelbreite min. 45 mm)
        [ ] Pivota®(Spiegelbreite min. 45 mm)
    [ ] ___

Weiteres Zubehör: Vorrichtung für
[ ] Bandseitensicherung
[ ] elektrischer Türöffner
  (Spiegelbreite beachten, siehe auch Hinweise)
[ ] Kabelübergang
[ ] Magnetkontakt
[ ] Mehrfachverriegelung
[ ] Riegelschaltkontakt
[ ] Sperrelement
[ ] Türschließer:
    [ ] OTS (Spiegelbreite beachten)
    [ ] ITS
[ ] Türspaltsicherung
[ ] Holzblende:
    [ ] Standard-Auflagelasche
    [ ] lange Auflagelaschen (Gewicht ab 25 kg)
[ ] Glasblende:
  Glasstärke (vorgerichtet):
    [ ] 6  mm
    [ ] ___ mm
  Glasleisten (3-seitig umlaufend):
    [ ] Alu-Glasleiste (Standard)
        [ ] GL 45 (Standard)
        [ ] GL 90
    [ ] MBB-Stahlglasleiste,
  einzeln (waagerechte Leisten gehen durch)
    [ ] Rohrglasleiste:
        [ ] einzeln
  (Standard, waagerechte Leisten gehen
durch):
        [ ] bündig mit Spiegel
        [ ] als Rahmen verschweißt:
        [ ] bündig mit Spiegel
[ ] ___

Sonstiges / weitere Angaben:
[ ] Transportschiene zum Abknicken
  (Standard bei gepulverten Zargen)
[ ] Potentialausgleich (Erdung)
[ ] Schalterblende (Spiegelbreite mindestens 100 mm):
    [ ] aufrechter Kämpfer
  (genaue Ausführung angeben)
    [ ] waagerechter Kämpfer
  (genaue Ausführung angeben)
[ ] ___

Hinweise:
- 1-teilige Ständerwerkszargen werden im Zuge der
  Wanderstellung montiert.
- Montage nur durch ausreichend qualifiziertes
  Fachpersonal!
- Bei Verwendung von E-Öffnern siehe Flyer
  "Technische Informationen zu den
Ausschreibungstexten"
  Kapitel "Anbauteile"
- Bei Bestellung genaue Zeichnung beilegen
- Sonderkämpfer nach Absprache mit BOS

Pulverbeschichtung:
- Bei Pulverbeschichtung, insbesondere bei
  Metalliclacken, können Farbtonabweichungen zu
  anderen, im gleichen Farbton lackierten Bauteilen,
  aufgrund unterschiedlicher Untergründe, nicht
  ausgeschlossen werden. Eine Reklamation kann hieraus
  nicht abgeleitet werden.
- Eine Pulverbeschichtung für 1-teilige Zargen ist
  nicht zu empfehlen (Beschädigungen vor Ort).
  Auf Wunsch ist folgende Auswahl möglich:
  [ ] Pulverbeschichtung, RAL ___
      [ ] seidenglänzend (Standard)
      [ ] matt
      [ ] Feinstruktur
      [ ] DB (auf Anfrage)
      [ ] NCS (auf Anfrage)

Empfehlungen:
- Für stark frequentierte Zargen, wie z.B. in
  Schulen oder Kliniken stumpfe Zargen wählen.
- Bei stumpf einschlagenden Türblättern
  3D-Bandaufnahmen und Edelstahlschließblech verwenden.
- Bei hohen Türgewichten oder starker Frequentierung
  3D-Bandaufnahmen verwenden.
- Bauseitige Verschäumung (Stabilität)
- Bei Ständerwerkszargen mit einer Breite >1000 mm:
  2 mm Materialstärke wählen (höhere Steifigkeit).
- Türstopper einplanen, alternativ OTS oder ITS (mit
  Öffnungsbegrenzer).

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 18.08.2021
Menge: 0,000

USt %: 19,00
