# deutsch
Angebotsaufforderung (GAEB 90, DA83)
Währung: EUR

## Leistungsverzeichnis
Datum: 30.08.21

**0550 Blendrahmenzarge**
BOS Ausschreibungstext

Bitte ergänzen Sie den Text entsprechend Ihren
Wünschen.

Beachten Sie bitte folgende Flyer:
-"Technische Informationen zu den Ausschreibungstexten"
-"Anforderungen zu Zargen im Objekt"
  (Schallschutz, Brandschutz, Barrierefreiheit etc.)
Weitere Hinweise:
-"Kompendium"
Alles auf der BOS Website unter dem Menü:
Tools & Downloads.

Blendrahmenzarge als Blockprofil,
vor die Wand gesetzt
nach folgenden technischen Daten:

Anzahl: ___ Stück

Profil, Fabrikat BOS:
[ ] Yz15ZBud
  (gefälzt einschlagendes Türblatt und Einfachfalz)
[ ] Yz15ZBsd
  (stumpf einschlagendes Türblatt und Einfachfalz)

Wandart: Mauerwerk

Ausführung: 1-teilig
[ ] 1-flügelig
[ ] 2-flügelig

Material:
[ ] grundiert,
  feuerverzinktes Feinblech nach DIN EN 10143
[ ] Pulverbeschichtung, RAL ___
    [ ] seidenglänzend (Standard)
    [ ] matt
    [ ] Feinstruktur
    [ ] DB (auf Anfrage)
    [ ] NCS (auf Anfrage)
[ ] Edelstahl
  (Sichtflächen Korn 240 geschliffen und gebürstet):
    [ ] V2A (1.4301):
    [ ] V4A (1.4571):
        [ ] Premium Qualität
        [ ] Top P Qualität
        [ ] roh (Sichtflächen unbehandelt für
  bauseitige Weiterbearbeitung)
        [ ] Sichtflächen grundiert
        [ ] ___

Blechstärke: 2,0 mm

Abmessungen (B x H):
Rohbaumaße: ___ x ___ mm
Falzmaße: ___ x ___ mm
Maulweite: ___ mm
Gesamttiefe Zarge: ___ mm

Spiegel vorne/hinten:
[ ] 60  /  75 mm
[ ] ___ / ___ mm

Falzaufschlag:
[ ] 15  mm (Standard)
[ ] 17  mm (Schweiz)
[ ] ___ mm

Falztiefe Holztürblatt:
[ ] 28,5 mm, Schließebene:
    [ ] 4,5 mm (Standard für gefälztes Türblatt)
[ ] 46,5 mm, Schließebene:
    [ ] 17  mm (Standard für stumpfes Türblatt)
[ ] ___ mm, Schließebene ___ mm

Falztiefe Glastürblatt:
[ ] 28,5 mm, Schließebene:
    [ ] 4,5 mm (Standard für 8  mm Glastürblatt)
[ ] 30,5 mm, Schließebene:
    [ ] 4,5 mm (Standard für 10 mm Glastürblatt)
[ ] ___ mm, Schließebene ___ mm

Drückerhöhe:
[ ] 1050 mm
[ ] 1018 mm (Schweiz)
[ ] 850  mm
[ ] ___  mm

Fallen- / Riegelstanzung oder Edelstahlschließblech
wählen:
[ ] Fallen- und Riegelstanzung (Standard):
    [ ] mit Schließlochverstärkung
    [ ] mit Fallenverstellung

[ ] nur Fallenstanzung:
    [ ] mit Fallenverstellung

[ ] Edelstahlschließblech:
    [ ] Protect (stumpf und gefälzt)
    [ ] Protect,
  vorgerichtet für ein Magnetschloss (stumpf)
    [ ] Protect mit Fallenverstellung
  (stumpf und gefälzt)
    [ ] Protect & Clean (stumpf und gefälzt)
    [ ] Protect & Clean mit Fallenverstellung (stumpf)

Meterrissmarkierung: eingestanzt

Bodeneinstand:
[ ] 0  mm
[ ] 30  mm
[ ] ___ mm

Dichtung:
[ ] PVC-Hohlkammerdichtung (Standard):
    [ ] überhöhte Ausführung:
        [ ] + 2 mm
        [ ] + 4 mm
        [ ] + 7 mm
    [ ] Flachbett-Ausführung (- 3 mm)
[ ] TPE-Hohlkammerdichtung
[ ] TPE-Lippendichtung
[ ] APTK-Lippendichtung (Rauch-, Brand-, Schallschutz)

Anker:
[ ] 14,9 mm Montageloch mit
  bündiger, sichtbarer Abdeckkappe
[ ] ___

Bandaufnahmen: ___ Stück
[ ] DIN rechts
[ ] DIN links
    [ ] V8618
    [ ] Anuba M10 (Schweiz)
    [ ] Lappenband,
  vorgerichtet für 102x76x3 mm (England)
    [ ] BVX (3D):
        [ ] BVX11000
        [ ] BVX11500 (mit zusätzlicher Schweißlasche)
        [ ] BVX11005 (V2A)
        [ ] BVX11010 (V4A)
        [ ] ___
    [ ] für verdeckt liegendes Band (3D):
        [ ] TECTUS (Spiegelbreite min. 45 mm)
        [ ] Pivota®(Spiegelbreite min. 45 mm)
    [ ] ___

Weiteres Zubehör: Vorrichtung für:
[ ] Bandseitensicherung
[ ] elektrischer Türöffner (Spiegelbreite beachten)
[ ] Kabelübergang
[ ] Magnetkontakt
[ ] Mehrfachverriegelung
[ ] Riegelschaltkontakt
[ ] Sperrelement
[ ] Türschließer:
    [ ] OTS (Spiegelbreite beachten)
    [ ] ITS
    [ ] ___
[ ] Türspaltsicherung
[ ] Holzblende:
    [ ] Standard-Auflagelasche
    [ ] lange Auflagelaschen (Gewicht ab 25 kg)
[ ] Glasblende:
  Glasstärke (vorgerichtet):
    [ ] 6  mm
    [ ] ___ mm
  Glasleisten (3-seitig umlaufend):
    [ ] Alu-Glasleiste (Standard)
        [ ] GL 45 (Standard)
        [ ] GL 90
    [ ] MBB-Stahlglasleiste,
  einzeln (waagerechte Leisten gehen durch)
    [ ] Rohrglasleiste:
        [ ] einzeln
  (Standard, waagerechte Leisten gehen
durch):
        [ ] bündig mit Spiegel
        [ ] als Rahmen verschweißt:
        [ ] bündig mit Spiegel
[ ] ___

Sonstiges / weitere Angaben:
[ ] Transportschiene zum Abknicken
  (Standard bei gepulverten Zargen)
[ ] Potentialausgleich (Erdung)
[ ] vorgerichtet für Küffner-Raumspartür
  (nur für stumpf einschlagendes Türblatt)
[ ] ___

Hinweise:
- Montage nur durch ausreichend qualifiziertes
  Fachpersonal!
- Bei Pulverbeschichtung, insbesondere bei
  Metalliclacken, können Farbtonabweichungen zu
  anderen, im gleichen Farbton lackierten Bauteilen,
  aufgrund unterschiedlicher Untergründe, nicht
  ausgeschlossen werden. Eine Reklamation kann hieraus
  nicht abgeleitet werden.

Empfehlungen:
- Für stark frequentierte Zargen, wie z.B. in
  Schulen oder Kliniken stumpfe Zargen wählen.
- Bei stumpf einschlagenden Türblättern
  3D-Bandaufnahmen und Edelstahlschließblech verwenden.
- Bei hohen Türgewichten oder starker Frequentierung
  3D-Bandaufnahmen verwenden.

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 30.08.2021
Menge: 0,000

USt %: 19,00
