# deutsch
Angebotsaufforderung (GAEB 90, DA83)
Währung: EUR

## Leistungsverzeichnis
Datum: 29.08.23

**0290 Leibungszarge SinoPlanar für Ständerwerk**
BOS Ausschreibungstext
Bitte ergänzen Sie den Text entsprechend Ihren
Wünschen.
Beachten Sie bitte folgende Flyer:
-"Technische Informationen zu den Ausschreibungstexten"
-"Anforderungen zu Zargen im Objekt"
  (Schallschutz, Brandschutz, Barrierefreiheit etc.)
Weitere Hinweise:
-"Kompendium"
Alles auf der BOS Website unter dem Menü:
Tools & Downloads.
Leibungszarge SinoPlanar für Ständerwerk
Tür schlägt in den Raum hinein auf
nach folgenden technischen Daten:
Anzahl: ___ Stück
Profil, Fabrikat BOS:
Tosd (stumpf einschlagendes Türblatt und Einfachfalz)
Wandart: Ständerwerk
Ausführung: 1-teilig
[ ] 1-flügelig
[ ] 2-flügelig
Material:
[ ] grundiert,
  feuerverzinktes Feinblech nach DIN EN 10143
[ ] Edelstahl
  (Sichtflächen Korn 240 geschliffen und gebürstet):
    [ ] V2A (1.4301):
    [ ] V4A (1.4571):
        [ ] Premium Qualität
        [ ] Top P Qualität
        [ ] roh (Sichtflächen unbehandelt für
  bauseitige Weiterbearbeitung)
        [ ] Sichtflächen grundiert
        [ ] ___
Blechstärke:
[ ] 1,5 mm
Abmessungen (B x H):
theoretische Rohbaumaße: ___ x ___ mm
Falzmaße: ___ x ___ mm
Maulweite: ___ mm (Wandstärke)
Gesamttiefe Zarge: ___ mm
Spiegel vorne / hinten: 5 / 3 mm
Spiegel innen:
[ ] 40  mm (Standard)
[ ] ___ mm (auf Anfrage)
Falzaufschlag:
[ ] 15  mm (Standard)
[ ] 17  mm (Schweiz)
Fälzung der Zarge (Einfachfalz, Türblatt 70 mm):
Türblattstärke:
[ ] 70  mm (Standard)
[ ] ___ mm (auf Anfrage)
Schließebene:
[ ] 17  mm (Standard für stumpfes Türblatt)
1./2. Falztiefe:
[ ] 49,5 / 25  mm (Standard)
[ ] 54,5 / 20  mm
[ ] ___  /___  mm (auf Anfrage)
Drückerhöhe:
[ ] 1050 mm
[ ] 1018 mm (Schweiz)
[ ] 850  mm
[ ] ___  mm
Fallen- / Riegelstanzung oder Edelstahlschließblech
wählen:
[ ] Fallen- und Riegelstanzung (Standard):
    [ ] mit Schließlochverstärkung
    [ ] mit Fallenverstellung
[ ] nur Fallenstanzung:
    [ ] mit Fallenverstellung
[ ] Edelstahlschließblech:
    [ ] Protect (stumpf)
    [ ] Protect,
  vorgerichtet für ein Magnetschloss (stumpf)
    [ ] Protect mit Fallenverstellung (stumpf)
    [ ] Protect & Clean (stumpf)
    [ ] Protect & Clean mit Fallenverstellung (stumpf)
Meterrissmarkierung: eingestanzt
Bodeneinstand:
[ ] 0  mm
[ ] 30  mm
[ ] ___ mm
Dichtung: Dichtungsschnur
Anker: Aussteifungsprofil (3-seitig)
Bandaufnahmen: ___ Stück
[ ] DIN rechts
[ ] DIN links
    [ ] V8618
    [ ] Anuba M10 (Schweiz)
    [ ] BVX (3D):
        [ ] BVX11000
        [ ] BVX11500 (mit zusätzlicher Schweißlasche)
        [ ] BVX11005 (V2A)
        [ ] BVX11010 (V4A)
    [ ] für verdeckt liegendes Band (3D):
        [ ] TECTUS TE 340-3D
        [ ] TECTUS TE 540-3D  (Falztiefe 54,5 mm)
        [ ] Pivota® DX 62  3-D
        [ ] Pivota® DX 120 3-D (Falztiefe 54,5 mm)

Weiteres Zubehör: Vorrichtung für
[ ] Bandseitensicherung
[ ] elektrischer Türöffner
  (Spiegelbreite beachten, siehe auch Hinweise)
[ ] Kabelübergang
[ ] Magnetkontakt
[ ] Mehrfachverriegelung
[ ] Riegelschaltkontakt
[ ] Türschließer: ITS
[ ] Holzblende:
    [ ] Standard-Auflagelasche
    [ ] lange Auflagelaschen (Gewicht ab 25 kg)
Sonstiges / weitere Angaben:
[ ] Transportschiene zum Abknicken
  (Standard bei gepulverten Zargen)
[ ] Potentialausgleich (Erdung)
[ ] ___
Hinweise:
- 1-teilige Ständerwerkszargen werden im Zuge
  der Wanderstellung montiert.
- Montage nur durch ausreichend qualifiziertes
  Fachpersonal!
- Bei Verwendung von E-Öffnern siehe Flyer
  "Technische Informationen zu den
Ausschreibungstexten"
  Kapitel "Anbauteile"
- Bei Bestellung genaue Zeichnung beilegen.
Pulverbeschichtung:
- Bei Pulverbeschichtung, insbesondere bei
  Metalliclacken, können Farbtonabweichungen zu
  anderen, im gleichen Farbton lackierten Bauteilen,
  aufgrund unterschiedlicher Untergründe,  nicht
  ausgeschlossen werden. Eine Reklamation kann hieraus
  nicht abgeleitet werden.
- Eine Pulverbeschichtung für 1-teilige Zargen ist
  nicht zu empfehlen (Beschädigungen vor Ort).
  Auf Wunsch ist folgende Auswahl möglich:
  [ ] Pulverbeschichtung, RAL ___
      [ ] seidenglänzend (Standard)
      [ ] matt
      [ ] Feinstruktur
      [ ] DB (auf Anfrage)
      [ ] NCS (auf Anfrage)
Empfehlungen:
- Bei stumpf einschlagenden Türblättern
  3D-Bandaufnahmen und Edelstahlschließblech
  verwenden.
- Bei hohen Türgewichten oder starker Frequentierung
  3D-Bandaufnahmen verwenden.
- Bauseitige Verschäumung (Stabilität)
- Türstopper einplanen, alternativ ITS
  (mit Öffnungsbegrenzer)
- Flächenbündige Sockelleisten
LEED- und DGNB-Kriterien
BOS Best Of Steel verbindet Zargen-Design mit
nachhaltigem Bauen. In der Produktdatenbank
building-material-scout.com sind BOS-Stahlzargen in
verschiedensten Ausführungen zu finden, die nach
LEED- und DGNB-Kriterien bewertet wurden.
Die mit der Montage beauftragte Person sollte über
eine geeignete Ausbildung, praktische Erfahrung und
ein qualifiziertes Wissen verfügen, um Stahlzargen
sach- und fachgerecht montieren zu können. Nur so
kann sichergestellt werden, dass sich die hohe
Qualität der Stahlzarge auch auf den späteren
Gebrauch überträgt.
Die Massiv- und Ständerwerkswände bzw. deren Profile
müssen so ausgebildet sein, dass sie die statischen
und dynamischen Kräfte, welche sich aus der Belastung
des verwendeten Türelements ergeben, zuverlässig und
nachhaltig aufnehmen können. Massivwände sind nach
den entsprechenden Normen zu erstellen. Bei Ständerwerkswänden sind die Vorgaben der Systemhersteller
in Bezug auf die Ausgestaltung der Wandöffnungen,
besonders im Hinblick auf die maximal zulässigen
Türblattgewichte, zu befolgen.
Architekten-Beratung: architekten@BestOfSteel.de
Technische Änderungen und Irrtümer vorbehalten.
Copyright: BOS GmbH, Emsdetten, den 29.08.2023
Menge: 0,000

USt %: 19,00
