# deutsch
Angebotsaufforderung (GAEB 90, DA83)
Währung: EUR

## Leistungsverzeichnis
Datum: 12.03.25

**0160 LineaCompact Sino für Ständerwerk**
BOS Ausschreibungstext

Bitte ergänzen Sie den Text entsprechend Ihren
Wünschen.

Beachten Sie bitte folgende Flyer:
-"Technische Informationen zu den Ausschreibungstexten"
-"Anforderungen zu Zargen im Objekt"
  (Schallschutz, Brandschutz, Barrierefreiheit etc.)
Weitere Hinweise:
-"Kompendium"
Alles auf der BOS Website unter dem Menü:
Tools & Downloads.

Einteilige Schiebetürzarge für in der Wand laufende
Schiebetüren (LineaCompact Sino) für Ständerwerk,
mit revisionierbarer Laufschiene
nach folgenden technischen Daten:

Anzahl: ___ Stück

Profil, Fabrikat BOS:
[ ] olSidW
[ ] olSidW-E (Automatik-Antrieb)
[ ] olSidW-S (verstärkte Aufnahmeprofile)

Wandart: Ständerwerk

Ausführung: 1-teilig
[ ] DIN rechts (rechts schließend)
[ ] DIN links  (links schließend)

Laufart:
[ ] 1-flügelig
[ ] 2-flügelig

Material:
[ ] grundiert,
  feuerverzinktes Feinblech nach DIN EN 10143
[ ] Edelstahl
  (Sichtflächen Korn 240 geschliffen und gebürstet):
    [ ] V2A (1.4301):
    [ ] V4A (1.4571):
        [ ] Premium Qualität
        [ ] Top P Qualität
        [ ] roh (Sichtflächen unbehandelt für
  bauseitige Weiterbearbeitung)
        [ ] Sichtflächen grundiert
        [ ] ___

Abmessungen (B x H):
theoretische Rohbaumaße: ___ x ___ mm

Lichte Durchgangsmaße Zarge
(LDB x LDH effektiv): ___ x ___ mm
(LDH max. 2468 mm mit Wandstärke 175 mm)

Maulweite:
[ ] olSidW ___ mm
  (mind. 100 mm bei einfacher GK-Beplankung)
[ ] olSidW-E ___ mm
  (mind. 100 mm bei einfacher GK-Beplankung)
[ ] olSidW-S ___ mm
  (mind. 125 mm bei einfacher GK-Beplankung)

Gesamttiefe Zarge: ___ mm
Gesamttiefe 2: ___ mm (Tür nicht mittig in der Wand)
Gesamttiefe 3: ___ mm (Tür nicht mittig in der Wand)

Blechstärke:
[ ] 1,5 mm (Edelstahl)
[ ] 2,0 mm

Spiegel vorne/hinten: 4 / 4 mm

Schließlochstanzung:
[ ] ohne
[ ] für Zirkelriegel-/Hakenfallenschloss
  (siehe Hinweise):
    [ ] Unterkante Stanzung (UKS) vorgestanzt:
  1050 und 850 mm
    [ ] Unterkante Stanzung (UKS) ausgestanzt: ___ mm

Meterrissmarkierung: eingestanzt

Bodeneinstand:
[ ] 0  mm
[ ] 30  mm
[ ] ___ mm

Anker:
[ ] Bügelanker
[ ] ___

Türblattstärke:
[ ] Holz-Türblatt:  [ ] 40  mm
        [ ] ___ mm
[ ] Glas-Türblatt:  inklusive Bürstendichtungen
  im seitlichen Einlaufkasten
        [ ] 8  mm
        [ ] 10  mm
        [ ] ___ mm

[ ] Manueller Beschlag:
  [ ] NOVA 80  BOS Holz (max. 80 kg)
  [ ] NOVA 80  MX2  BOS Holz (max. 80 kg)
  [ ] NOVA 80  BOS Glas (max. 80 kg)
  [ ] NOVA 150  BOS Holz (max. 150 kg)
  [ ] NOVA 150  BOS Glas (max. 100 kg)

     [ ] Softslide Einzugsdämpfung, einseitig,
  ab Türblattbreite 610 mm
     [ ] Softslide Einzugsdämpfung, beidseitig,
  ab Türblattbreite 860 mm
     [ ] Softslide Einzugsdämpfung, einseitig,
  mit Push-to-close T-Master (Softmaster),
  ab Türblattbreite 735 mm
     [ ] Push-to-close T-Master (Softmaster),
  ab Türblattbreite 610 mm

Ausstattungen:
Manuelle Ausführung:
[ ] Synchron-Lauf-Ausführung (2-flügelig)
[ ] ___

[ ] Automatik-Beschlag (Stromzufuhr beachten):
   [ ] DORMA CS 80 MAGNEO (Tragkraft 20-80 kg)
      [ ] Holz-Türblatt:
      [ ] Glas-Türblatt:
        [ ] Längenvariante LV1: 1750 mm
  (LDB von 675 - 875 mm)
        [ ] Längenvariante LV2: 2000 mm
  (LDB von 876 - 1000 mm)
        [ ] Längenvariante LV3: 2250 mm
  (LDB von 1001 - 1125 mm)

   [ ] NOVA 150 BOS ET3 (Tragkraft 80 kg)
  Türblattbreite max. 1500 mm
      [ ] Holz-Türblatt:
        [ ] NOVA 150 BOS Holz ET3  (1-flg.)
        [ ] NOVA 150 BOS Holz ET3 Synch (2-flg.)
      [ ] Glas-Türblatt:
        [ ] NOVA 150 BOS Glas ET3  (1-flg.)
        [ ] NOVA 150 BOS Glas ET3 Synch (2-flg.)

Ausstattungen:
Automatik-Ausführung:
DORMA CS 80 MAGNEO:
[ ] Verriegelung für CS 80 MAGNEO
  (ohne Schließlochstanzung)
  Programmschalter EPS-S3 notwendig
[ ] Bewegungsmelder
[ ] Aktivinfrarotvorhang
[ ] Flächentaster
[ ] Taster "Snap Line" im Spiegel
[ ] Steuerung für barrierefreie WC-Anlagen
  (CS 80 MAGNEO)

NOVA 150 BOS ET3:
[ ] Standardtaster zur Steuerung
[ ] manueller Drucktaster Push Plate
[ ] Berührungsloser Taster CleanSwitch
[ ] Radarbewegungsmelder PrimeMotion B
[ ] Funkhandsender + Funkmodul

Sonstiges / weitere Angaben:
[ ] Transportschiene zum Abknicken
  (Standard bei gepulverten Zargen)
[ ] Potentialausgleich (Erdung)
[ ] ___

Hinweise:
- 1-teilige Ständerwerkszargen werden im Zuge der
  Wanderstellung montiert.
- Montage nur durch ausreichend qualifiziertes
  Fachpersonal!
- Die Abdeckung des Einlaufkastens der Zarge erfüllt
  nicht die Anforderungen von nichttragenden inneren
  Trennwänden nach DIN 4103 und ist deshalb ungeeignet
  zur Aufhängung von Schränken und Ähnlichem.
- Bei der Verwendung von Stoßgriffen verringert
  sich die lichte Durchgangsbreite des
  Schiebetürelements, da die Tür nicht komplett
  geöffnet werden kann (hervorstehender Griff).
- Lichtausschnitte im Türblatt dürfen im Gesamten
  nicht dicker sein als die Türblattstärke, z. B.
  keine hervorstehenden Glasleisten (Türblattgewicht
  beachten).
- Das Hakenfallenschloss wird von BOS nicht empfohlen.
- Beschläge für Automatik-Ausführungen können eine
  Risiko-Bewertung erfordern.

Übergrößen:
Ab einer lichten Durchgangshöhe > 2218 mm empfehlen
wir die Verwendung von verstärkten  Aufnahmeprofilen.
Ab einer lichten Durchgangshöhe > 2468 mm
(Wandstärke 175 mm) übernehmen wir trotz verstärkter
Aufnahmeprofile keine Gewährleistungen für
Durchbiegungen der GK-Platten im  Bereich des
Laufkastens.

Pulverbeschichtung:
- Bei Pulverbeschichtung, insbesondere bei
  Metalliclacken, können Farbtonabweichungen zu
  anderen, im gleichen Farbton lackierten Bauteilen,
  aufgrund unterschiedlicher Untergründe, nicht
  ausgeschlossen werden. Eine Reklamation kann hieraus
  nicht abgeleitet werden.
- Eine Pulverbeschichtung für 1-teilige Zargen ist
  nicht zu empfehlen (Beschädigungen vor Ort).
  Auf Wunsch ist folgende Auswahl möglich:
  [ ] Pulverbeschichtung, RAL ___
      [ ] seidenglänzend (Standard)
      [ ] matt
      [ ] Feinstruktur
      [ ] DB  (auf Anfrage)
      [ ] NCS (auf Anfrage)

Empfehlungen:
- DIN-Richtung gemäß DIN 107 beachten.
- Für weitere Optionen und Kombinationen setzen Sie
  sich bitte mit uns in Verbindung.
- flächenbündige Sockelleisten

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 12.03.2025
Menge: 0,000

USt %: 19,00
