# deutsch
Angebotsaufforderung (GAEB 90, DA83)
Währung: EUR

## Leistungsverzeichnis
Datum: 05.06.24

**0070 LineaOutside-D Typ42 SK2**
BOS Ausschreibungstext

Bitte ergänzen Sie den Text entsprechend Ihren
Wünschen.

Beachten Sie bitte folgende Flyer:
-"Technische Informationen zu den Ausschreibungstexten"
-"Anforderungen zu Zargen im Objekt"
 (Schallschutz, Brandschutz, Barrierefreiheit etc.)
Weitere Hinweise:
-"Kompendium"
Alles auf der BOS Website unter dem Menü:
Tools & Downloads.

2-schalige dichtschließende Schiebetürzarge für
vor der Wand laufende Schiebetüren (LineaOutside-D),
wandumfassend für nahezu alle Wandarten
mit Holzschiebetürblatt Typ42 SK2 (Rw,R 32dB)
nach folgenden technischen Daten:

Anzahl: ___ Stück

Beschreibung Stahlzarge:

Profil, Fabrikat BOS: wSvdW-D (dichtschließend)

Wandart: für nahezu alle Wandarten

Ausführung: 2-schalig
[ ] DIN rechts (rechts schließend)
[ ] DIN links  (links schließend)

Laufart: 1-flügelig

Material:
[ ] grundiert,
  feuerverzinktes Feinblech nach DIN EN 10143
[ ] Pulverbeschichtung, RAL ___
    [ ] seidenglänzend (Standard)
    [ ] matt
    [ ] Feinstruktur
    [ ] DB  (auf Anfrage)
    [ ] NCS (auf Anfrage)

Abmessungen (B x H):
Rohbaumaße: ___ x ___ mm
Lichte Durchgangsmaße Zarge
(LDB x LDH effektiv): ___ x ___ mm
Maulweite: ___ mm
Gesamttiefe Zarge: ___ mm

Blechstärke: 1,5 mm

Spiegel vorne: 40 mm
Spiegel hinten:
[ ] 42  mm
[ ] ___ mm

Putzwinkel vorne/hinten:
[ ] 14  /  15 mm
[ ] 14  / ___ mm

Schließlochstanzung:
[ ] ohne
[ ] für Zirkelriegelschloss
  siehe Hinweise):
    [ ] Unterkante Stanzung (UKS) vorgestanzt:
  1050 und 850 mm
    [ ] Unterkante Stanzung (UKS) ausgestanzt: ___ mm

Meterrissmarkierung: eingestanzt

Bodeneinstand:
[ ] 0  mm
[ ] 30  mm
[ ] ___ mm

Dichtung: BOS-Dichtungssatz, Farbe schwarz

Anker:
[ ] verkröpfter Flachstahlanker
[ ] ___

Beschlag (nur manuell möglich, für Holztürblatt):
NOVA 150 BOS Holz (max. 150 kg)

Sonstiges / weitere Angaben:
[ ] Transportschiene zum Abknicken (Standard bei
  gepulverten Zargen)
[ ] Potentialausgleich (Erdung)
[ ] ___

Beschreibung Schiebetürblatt:

Holzschiebetürblatt Typ42 SK2 (Rw,R 32dB)
Türblattdicke ca. 42 mm, Spezialdämmeinlage,
Bodennut mit absenkbarer Bodendichtung und
Haftmagneten mit Fräsungen in der Türkante.
Seitliche Kantenummantelung nach Türblattoberfläche.

Klassifizierung:
Klimaklasse II

Anforderung:
[ ] ohne Feuchtraum
[ ] mit  Feuchtraum nach RAL-GZ 426
  Typ-Y (unten mit hydrophobiertem Rahmen
  und Feuchteschutzlack)

Oberflächen:
[ ] lackiert (nur möglich bei "ohne Feuchtraum")
    [ ] Weiß WL10  (ähnlich RAL 9010)
    [ ] Brilliantweiß WL16 (ähnlich RAL 9016)
[ ] Primata HPL 0,8 mm
    [ ] ArktisWeiß SM
    [ ] UltraWeiß SM
    [ ] Weiß VE
    [ ] Nickelgrau SM
    [ ] Grau VE

Schlosskasten:
[ ] WC Zirkelriegelschloss, Dorn 55 mm, Edelstahl
[ ] PZ Zirkelriegelschloss, Dorn 55 mm, Edelstahl

Rosetten:
[ ] WC Rosettenpaar PlanoFix, Edelstahl
[ ] PZ Rosettenpaar PlanoFix, Edelstahl

Ausstattung:
[ ] Griffstangenpaar 350 mm, D=25 mm, Edelstahl

Hinweise:
- Montage nur durch ausreichend qualifiziertes
  Fachpersonal!
- Bei der Verwendung von Stoßgriffen verringert
  sich die lichte Durchgangsbreite des
  Schiebetürelements, da die Tür nicht komplett
  geöffnet werden kann (hervorstehender Griff).
- Bei Pulverbeschichtung, insbesondere bei
  Metalliclacken, können Farbtonabweichungen zu
  anderen, im gleichen Farbton lackierten Bauteilen,
  aufgrund unterschiedlicher Untergründe, nicht
  ausgeschlossen werden. Eine Reklamation kann hieraus
  nicht abgeleitet werden.

Empfehlungen:
- DIN-Richtung gemäß DIN 107 beachten.
- Für weitere Optionen und Kombinationen setzen Sie
  sich bitte mit BOS in Verbindung.

LEED- und DGNB-Kriterien
BOS Best Of Steel verbindet Zargen-Design mit
nachhaltigem Bauen. In der Produktdatenbank
building-material-scout.com sind BOS-Stahlzargen in
verschiedensten Ausführungen zu finden, die nach
LEED- und DGNB-Kriterien bewertet wurden.

Die mit der Montage beauftragte Person sollte über
eine geeignete Ausbildung, praktische Erfahrung und
ein qualifiziertes Wissen verfügen, um Stahlzargen
sach- und fachgerecht montieren zu können. Nur so
kann sichergestellt werden, dass sich die hohe
Qualität der Stahlzarge auch auf den späteren
Gebrauch überträgt.

Die Massiv- und Ständerwerkswände bzw. deren Profile
müssen so ausgebildet sein, dass sie die statischen
und dynamischen Kräfte, welche sich aus der Belastung
des verwendeten Türelements ergeben, zuverlässig und
nachhaltig aufnehmen können. Massivwände sind nach
den entsprechenden Normen zu erstellen. Bei Ständerwerkswänden sind die Vorgaben der Systemhersteller
in Bezug auf die Ausgestaltung der Wandöffnungen,
besonders im Hinblick auf die maximal zulässigen
Türblattgewichte, zu befolgen.

Architekten-Beratung: architekten@BestOfSteel.de
Technische Änderungen und Irrtümer vorbehalten.
Copyright: BOS GmbH, Emsdetten, den 04.06.2024
Menge: 0,000

USt %: 19,00
