# Ausschreibungstexte
Angebotsaufforderung (GAEB 90, DA83)
Währung: EUR

## GlasTec für Doppelverglasung für Ständer
Datum: 19.07.19

**0110 GlasTec für Doppelverglasung für Ständerwerk**
Menge: 0,000

USt %: 19,00
